# Estricharbeiten, Römische Bäder
Angebotsaufforderung (GAEB DA XML 3.3, DA83)
Projekt: 2261032
Währung: EUR
Vergabeart: Offenes Verfahren
Eröffnung: 24.04.2026 08:00:00
Ende der Zuschlagsfrist: 29.05.2026
Abgabeort: Stiftung Preußische Schlösser und Gärten ; Berlin-Brandenbur
Ausführungsbeginn: 03.08.2026
Ausführungsende: 25.06.2027
Erstellt mit: GXML Toolbox V3.3 R20220330, ORCA AVA 27 27.00.00, 18.03.2026

## Allgemeine Vorbemerkungen
Römische Bäder im Park Sanssouci
Sanierung Gesamtanlage (Maßnahme 2023-2028)

Allgemeine Vorbemerkungen zum Leistungsverzeichnis
0 Angaben zum Gebäude
1 Angaben zur Baustelle nach DIN 18299
2 Angaben zur Ausführung nach DIN 18299
3 Angaben zu Baudurchführung und Dokumentation

Für die im Folgenden Verzeichnis beschriebenen Leistungen wird die VOB Teil B und C als Vertragsgrundlage vereinbart. Insbesondere gelten die DIN 18299 bis 18459 und alle darin zitierten Normen und Regelungen als Allgemeine Technische Vertragsbedingungen (ATV).
Regelwerke müssen in den folgenden Leistungsbeschreibungen entsprechend nur ausdrücklich zitiert sein, sofern eine Abweichung oder Ergänzung zu den ATV explizit erwünscht ist. Der AN hat auf Widersprüche der Leistungsbeschreibungen zur ATV, die nicht ausdrücklich gekennzeichnet sind, hinzuweisen. Bei Widersprüchen der ATV untereinander ist die Bauüberwachung zu konsultieren, nach welchem Regelwerk die Ausführung zu erfolgen hat.

Kurzbeschreibung Bauvorhaben
Die Baugruppe der Römischen Bäder befindet sich im südlichen Bereich des Parks Sanssouci und wurde zwischen 1829 und 1840 als errichtet. Es ist Bestandteil des UNESCO-Welterbes "Schlösser und Parks von Potsdam und Berlin" und als solches ein Kultur- und Baudenkmal von höchstem Rang mit überregionaler Bedeutung.
Veränderungen oder Beschädigungen der Bausubstanz sowie der umgebenden Parkanlage, welche über die im Rahmen der Bauarbeiten erforderlichen Eingriffe hinaus gehen, sind grundsätzlich zu vermeiden.
Das Objekt setzt sich zusammen aus mehreren Gebäudeteilen: dem Gärtnerhaus, dem sich im Süden anschließenden Pavillon, dem im Norden ergänzten Gehilfenhaus nebst Remise sowie den Thermen. Die einzelnen Bauten werden durch Treppen, Pergolen, Lauben und Gärten harmonisch miteinander verbunden.
Die Anlage befindet sich an einem Wasserlauf (Schafgraben und Maschinenteich) mit teilweise instabilem Baugrund. Hieraus folgende Setzungsschäden an der Bausubstanz, machen neben der Behebung des allgemeinen Sanierungsstaus den Hauptteil der Instandsetzungsarbeiten aus.
Die bevorstehende Gesamtsanierung Anlage soll daher eine Instandsetzung der Gebäudehüllen, Ertüchtigung von Teilen der Bauwerksgründung, die grundlegende Erneuerung aller haustechnischen Anlagen sowie die Überarbeitung der Freianlagen im Umfeld des Gebäudes beinhalten. Für die Besucher soll ein zeitgemäßer Museumsbetrieb mit angemessener Infrastruktur und barrierefreiem Zugang ermöglicht werden.
Weiterhin sollen die derzeit zu Wohnzwecken genutzten Obergeschosse des Gärtnerhauses zukünftig für Büroräume genutzt werden. Im Obergeschoss des Gehilfenhauses verbleibt eine bestehende Wohneinheit.

Besichtigung des Objektes
Dem Bieter wird dringend empfohlen vor Abgabe des Angebotes durch Besichtigung der gegebenen Örtlichkeiten, der Platzverhältnisse, der Lager- und Transportmöglichkeiten ein klares Bild von dem Vorhaben und den ausgeschriebenen Arbeiten zu verschaffen.
Nachforderungen, die aus mangelnder Information oder aufgrund einer nicht erfolgten Baustellenbesichtigung vor Angebotsabgabe resultieren, werden nicht anerkannt. Besichtigungstermine können unter folgender Adresse vereinbart werden:
über den Vergabemarktplatz Brandenburg

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst ebenerdig
- max. Geschosshöhen: 3,0 m (Gärtnerhaus, Gehifenhaus); 3,6 m (Thermen); 5,5 m (Pavillon)
- Bauwerkshöhen (OK Dachraum Gärtnerhaus): bis +7,60 m = 38,83 m üNHN; Firstpunk Turm +14,24 m

0.3 Gebäudeorganisation/ Nutzungskonzept
Das Ensemble umfasst fünf Gebäudeteile:
Gärtnerhaus (Kürzel GÄ)
Das dreigeschossige Gärtnerhaus wurde im Erdgeschoss bislang für Wechselausstellungen genutzt. In den Obergeschossen befinden sich zwei Wohnungen, für Büronutzung umgestaltet werden. Im Kellergeschoss sind Heizung, Lüftungsanlagen und Abstellflächen untergebracht.
Gehilfenhaus (GE)
Das zweigeschossige Gehilfenhaus wirde im Obergeschoss zu Wohnzwecken genutzt. Im Erdgeschoss können Besucher die ehemaligen Ställe einsehen. Außerdem entstehen ein Lagerraum und für den Hausmeister eine Werkstatt. Ein Keller ist nicht vorhanden.
Remise (RE)
Die Remise ist ein eingeschossiger Verbindungsbau in dem ein Teil der für die Museums- und Veranstaltungsnutzung notwendigen Nebenräume (Besucher-WCs, Cateringküche) sowie haustechnische Anlagen untergebracht werden.
Thermen (TH)
Die eingeschossigen Thermen werden museal genutzt. Es besteht eine teilweise Unterkellerung (sog. Substruktion) mit geringer Raumhöhe bis 1,50 m.
Pavillon (PA)
Der eingeschossige Pavillon wird zukünftig Bestandteil des Museums.

0.4 Konstruktion und bauliche Merkmale
Das Gebäudeensemble erscheint als stark zergliederter Komplex mit einer Vielzahl an Höhenniveaus, Vor- und Rücksprüngen, unterschiedlichen Dachformen, Traufhöhen und Türmen.
Die Gebäude bestehen im wesentlichen aus Ziegelmauerwerkswänden und Holzbalkendecken. Die Decken der Substruktion sowie über dem Keller des Gärtnerhauses bestehen aus Ziegelgewölben.
Die Gründung besteht im wesentlichen aus Streifenfundamenten aus Kalkstein. Im Zuge der Maßnahme werden die nicht unterkellerten Bereiche von Thermen, Remise und Pavillon mit neuen Bodenplatten auf Mikropfahlgründung erneuert.
Ausgewählte Bauteile, insbesondere Stützen und Säulen bestehen aus Naturstein. Die Gebäudesockel sind überwiegend mit Kalksteinen verblendet.
Die Dächer sind überwiegend flach geneigt. Die Eindeckung von Gärtnerhaus und Gehilfenhaus wird mit Imbrex-Tegula-Ziegeln erneuert, die Kupferblecheindeckungen der Thermen werden durch Zinkblech ersetzt. Das Flachdach der Remise wird mit einer Bitumenschweißbahn neu abgedichtet. Das Dach des Pavillons mit Zinkblecheindeckung wird nur punktuell ausgebessert.
Fenster und Türen aus Holz bleiben überwiegend erhalten und werden aufgearbeitet.
Angrenzend an den Maschinenteich befindet sich eine stark geschädigte Ufermauer aus Ziegelmauerwerk mit Kalksteinverblendung, deren Instandsetzung mit Mikrobohrpfählen erfolgt.

0.5 Außenanlagen
Die Außenanlagen im unmittelbaren Gebäudeumfeld werden im Rahmen der Maßnahme erneuert (Bereich der Baustelleneinrichtungsfläche). Bereiche außerhalb der BE-Fläche dürfen nicht befahren, für Lagerzwecke oder die Abstellung von Fahrzeugen genutzt werden.
Der Park wird täglich durch Passanten frequentiert, bei Benutzung der Baustellenzufahrt ist auf die Parkbesucher unbedingt Rücksicht zu nehmen.
Weiterhin befinden sich kleinere bauliche Anlagen im Außenbereich, die Teil der Baumaßnahme sind:
Gedächtnisgarten - Anlage hinter dem Pavillon mit zwei Gedenktempeln (Ädikula), Brunnen und halbrunder Sitzbank (Exedra).
Brunnen im Haupthof - Wasserspiel aus Naturstein, wird im Rahmen der Maßnahme komplett abgebaut und wieder errichtet.
Albanisches Gitter - 1,00 m hohe Einfriedung bestehend aus Natursteinelementen mit Ziegelausfachung.
Bogenlaube - Weinberanktes, bogenförmiges Metallgestell über den Schafgraben.
Laubengang - Bogenförmiges, berankte Konstruktion aus Holz und Metall westlich des Ensembles.

0.6 Denkmalschutz
Das Objekt ist ein Einzeldenkmal, es befindet sich im Satzungsgebiet des UNESCO-Welterbes "Schlösser und Parks von Potsdam und Berlin" und ist in allen Bestandteilen unter Schutz gestellt.
Für die umgebenden Freianlagen besteht ebenfalls Denkmalschutz.
Von Auftragnehmern wird ein angemessenes Verhalten im Park und Rücksichtnahme im Umgang mit der wertvollen Bausubstanz erwartet, Mitarbeiter sind entsprechend einzuweisen.
Alle auf dem Bau verwendeten Verfahren und Materialien unterliegen der denkmalrechtlichen Genehmigung.
Temporäre Schutzmaßnahmen und Abklebungen auf endbehandelten Flächen müssen versehrungsfrei rückbaubar sein.
Unmittelbar bei Funden oder Freilegungen von Schichten unterhalb der vorher sichtbaren Oberfläche oder dem Verdacht auf Denkmalrelevanz ist umgehend die Bauüberwachung (BÜ) hinzuzuziehen.
Verschlüsse von nach Fertigstellung nicht mehr einsehbaren Flächen sind vor Beginn durch die BÜ freigeben zu lassen.

1 ANGABEN ZUR BAUSTELLE nach DIN 18299

1.1 Lage der Baustelle
Anschrift: Park Sanssouci, Lennéstr. 32a, 14471 Potsdam
Gemarkung Potsdam, Flur 022,
Flurstück 1124, Fläche ca. 34 ha, Lage im südliche Teil des Parks Sanssouci, Verlauf entlang des Schafgrabens im Osten bis zur Geschwister-Scholl-Straße im Süden, umfasst weiträumige Anteile des Parkareals. Quelle: https://bb-viewer.geobasis-bb.de/

1.2 Besondere Belastungen
Das Parkgelände, insbesondere die Zufahrtswege zur Baustelle, wird stark von Passanten frequentiert. Mit Rücksichtnahme auf die Parkbesucher ist Lärm weitestgehend zu vermeiden, insbesondere der Betrieb von Rundfunkgeräten oder das Abspielen von Musik aus anderen Tonträgern sind untersagt. Die Auflagen der SPSG sind zu beachten (siehe Anhang).

1.3 Art und Lage der baulichen Anlage
Das Objekt befindet sich innerhalb des Park Sanssouci. Es handelt sich um hauptsächlich museal genutztes ein Gebäudeensemble.

1.4 Verkehrsverhältnisse auf der Baustelle, Stellplätze
Die Zufahrt zum Objekt erfolgt von der Straße Am Neuen Palais über die vorhandenen Parkwege. Das Zufahrtstor hat eine lichte Durchfahrtsbreite von 4,0 m, die Entfernung der Baustelle vom Eingangstor beträgt ca. 1,2 km.
Zur Befahrung der Parkwege gelten die Regelungen der Stiftung Preußische Schlösser und Gärten (SPSG) siehe Anlage 6 zu den Ausschreibungsunterlagen. Eine Anfahrtskizze liegt den Ausschreibungsunterlagen bei.
Der Einsatz von Fahrzeugen über 7,5 t Eigengewicht ist aufgrund der Wegbeschaffenheit nur in Ausnahmefällen möglich und vor deren Einsatz unbedingt mit der Auftraggeberin abzustimmen.
Eine Befahrung mit Sattelzügen bzw. LKW mit Anhänger ist aufgrund eingeschränkter Wendemöglichkeiten nicht möglich.
Für Materiallieferungen ist an der Straße Am Neuen Palais eine eingezäunte Ladezone von etwa 300 m² eingerichtet, die von Spediteuren unabhängig beliefert werden kann. Für den weiteren Materialtransport zur Baustelle ist der AN verantwortlich. Lieferverkehr bis zur Baustelle mit LKW über 7,5 t ist nur in Ausnahmefällen zulässig.
Im Baustellenbereich sind für Baufahrzeuge Stellplätze ausgewiesenen. Das Abstellen von Firmen- und Privatfahrzeugen außerhalb der BE-Fläche ist strengstens untersagt.
Für die Befahrung des Parkgeländes ist für die Dauer der Baustellentätigkeit eine firmen- bzw. fahrzeugspezifische Erlaubnis bei der SPSG einzuholen.

1.5 Für den Verkehr freizuhaltende Flächen
Die Zufahrt für Rettungsfahrzeuge darf nicht durch Fahrzeuge des AN, Baustelleneinrichtung oder Materiallagerungen eingeschränkt werden. Auf die Parkbesucher (Fußgänger und Radfahrer) ist Rücksicht zu nehmen.

1.6 Transporteinrichtungen
Es werden keine Transportmittel durch den AG vorgehalten.

1.7 Anschlüsse Wasser, Strom, Abwasser
Wasser- und Stromanschlüsse werden bauseits gestellt. Die Vergütung erfolgt über einen Einbehalt des Netto-Abrechnungsbetrages. Näheres dazu ist den besonderen Vertragsbedingungen zu entnehmen.
Ein Abwasseranschluss wird ebenfalls bauseits gestellt. Bei Bauarbeiten anfallende Abwässer, die einer gesonderten Schadstoffentsorgung bedürfen, sind vom AN zu sammeln und werden bauseits entsorgt. Nähere Regelungen zur Schadstoffbehandlung sind den Leistungsbeschreibungen zu entnehmen.

1.8 Flächen und Räume zur Mitbenutzung, Lagerflächen
Lagermöglichkeiten für Material sind auf dem Baustellengelände gegeben. Ort und Ausmaße sind dem BE-Plan zu entnehmen und mit der Bauüberwachung abzustimmen. Gleiches gilt für die Aufstellung von firmeneigenen abschließbaren Materialcontainern o.ä.
Es wird bauseits mindestens ein Container als Aufenthaltsraum sowie zwei Werkstattcontainer für die witterungsgeschützte Bearbeitung von Bauteilen aufgestellt.
Bauseits wird im Rahmen der Baustelleneinrichtung ein Baustellen-WC sowie ein Schwarz-Weiß-Container vorgehalten. Das Baustellenpersonal ist vom AN auf die Sauberhaltung des WCs hinzuweisen.

1.9 Bodenverhältnisse
Ein Baugrundgutachten liegt vor und ist auf Nachfrage einsehbar. Keine archäologische Begleitung vorgesehen.

1.10 Hydrologische Werte
Untersuchungen liegen vor und sind auf Nachfrage einsehbar. Der Grundwasserspiegel (ca. 30,00 ü NHN) liegt relativ nahe unter der Kellersohle (ca. 30,56 ü NHN).

1.11 Besondere umweltrechtliche Vorgaben
Der Parkbereich gehört zum Wasserschutzgebiet Wildpark. Jegliche ungeschützte Lagerung von giftigen Stoffen ist auf dem Gelände (insbesondere angebrochene Gebinde von Bauchemikalien) strengstens untersagt. Dies gilt in gleicher Weise auch für Abbruchmaterialien u.ä. von denen chemische oder mechanische Gefahren ausgehen. Dem AN obliegt daher besondere Sorgfaltspflicht bezüglich der Reinhaltung der Außenanlage und des Gebäudes von solchen Gefahren während der Baumaßnahme.

1.12 Besondere Vorgaben für Entsorgung
Die Baustelle ist von den Auftragnehmern sauber und ordentlich zu halten, Bauabfälle und Verpackungsmaterial sind unmittelbar zu entfernen und zu entsorgen. Die Verteilung von Bauabfällen auf der  Baustelle oder in das Parkgelände ist in jedem Fall zu unterbinden.
Für dem Gebäude entnommene Schadstoffe gelten die in den Leistungsbeschreibungen genannten Entsorgungsverfahren. Entsorgungskosten gem. DIN 18299, 4.1.12 sind in die EP einzukalkulieren sofern nicht anderweitig beschrieben.
Abbruchmaterial wird grundsätzlich Eigentum des AN, sofern dies nicht durch den Hinweis "und im Gebäude einlagern" o.ä. explizit anders geregelt ist. Entsorgungskosten sind auch hierfür in die EP einzukalkulieren (Besondere Leistung gem. DIN 18299, 4.2.13 wird somit Teil der Einheitspreise!). Verpackungsmaterialien und Reststoffe sind gem. DIN 18299, 4.1.11 durch den AN als Nebenleistung zu entsorgen. Die vom AG oder von anderen AN für andere Zwecke bereit gestellten Container dürfen hierfür nicht verwendet werden.
Die fachgerechte Entsorgung ist nachzuweisen.

1.13 Schutzgebiete
Das Gebäude befindet sich in einem Schutzgebiet nach Wasserrecht (Wasserwerk Wildpark). Es ist darauf zu achten, keine wassergefährdenden Substanzen auf dem Gelände zu hinterlassen oder versickern zu lassen.

1.14 Schutz von Bäumen oder Schutzzeiten
Die Bestimmungen, Normen und Richtlinien zum Gehölzschutz nach DIN 18290 (Schutz von Bäumen, Pflanzenbeständen und Vegetationsflächen bei Baumaßnahmen) sind einzuhalten. Für gefährdete Bäume wird bauseits ein Baumschutz erstellt.
Auf die Tier- und Pflanzenbestände im Park ist Rücksicht zu nehmen. Am Objekt befindliche Weinstöcke und Rankpflanzen bleiben während der Baumaßnahme erhalten und dürfen nicht beschädigt werden.
Bei Auffinden von Brutvögeln oder anderen geschützten Tierarten sind die Bauarbeiten im betroffenen Bereich einzustellen und die Bauüberwachung zu informieren.
Nicht auf dem Baustellengelände befindliche Flächen dürfen nicht befahren, betreten oder zur Materialablagerung verwendet werden. Bei Zuwiderhandlungen werden die Schäden auf Kosten des Verursachers behoben.

1.15 Sicherheit und öffentlicher Verkehr
Die Sicherheit der Passanten ist durch Tätigkeiten des AN nicht zu gefährden. Bei der Parkbefahrung ist Schritttempo einzuhalten.

1.16 Im Bereich der Baustelle vorhandene Anlagen
Im Umfeld der Baustelle befindliche Pflanzen und Gartenbauwerke dürfen nicht beschädigt werden.

1.17 Bekannte oder vermutete Hindernisse
Im Gebäudeumfeld befinden sich Grundleitungen und Kanalschächte, welche bei Erdarbeiten zu berücksichtigen sind.
Eine archäologische Baubegleitung ist nicht erforderlich.

1.18 Kampfmittel
keine vorhanden, Luftbildauswertung liegt vor

1.19 Baustellenordnung
Die Sicherheits- und Gesundheitsschutzkoordination wird durch den AG beauftragt, die Baustellenordnung liegt den Ausschreibungsunterlagen bei. Die jeweiligen Auftragnehmer sind im Rahmen ihrer Zuständigkeit für die Sicherheit und den Gesundheitsschutz ihrer Mitarbeitenden verantwortlich.
Unabhängig von der Baustellenordnung haben die auf der Baustelle tätigen für Sauberkeit in den Arbeitsbereichen zu sogen. Verpackungs- und Bauabfälle sind umgehend zu beseitigen und durch den AN zu entsorgen.

1.20 Besondere Anordnungen von Leitungen etc.
Vorhandene Grundleitungen im Gebäudebereich sind bei Tiefbauarbeiten zu beachten, siehe Plan. Im Gebäude vorhandene Leitungen und Kabel werden vor Baubeginn stillgelegt und gesondert rückgebaut.

1.21 Schadstoffbelastungen Boden, Luft und Bauteile
Schadstoffe am Gebäude sind bekannt und werden vor Maßnahmenbeginn weitestgehend rückgebaut bzw. ist der Rückbau in gesonderten Positionen beschrieben.
Der Umgang mit im Gebäude verbleibenden Schadstoffen (Holzschutzmittel, Bleihaltige Anstriche) ist gewerkespezifisch gesondert beschrieben.

1.22 Vorarbeiten des AG
Die am Haus anliegenden Medien (Strom, Wasser, Gas) werden vor Beginn der Maßnahme deaktiviert.
Ein Rückschnitt der umgebenden Vegetation wird vorgenommen.

1.23 Arbeiten anderer Unternehmer auf der Baustelle
Es sind mehrere Baufirmen auf der Baustelle tätig, die Arbeiten der unterschiedlichen Gewerke sind aufeinander abzustimmen.

1.24 Bauschild / Werbeverbot
Die Anbringung von Werbung am Objekt, Gerüsten, Bauzaun etc. durch den AN ist nicht gestattet.

1.25 Brandschutzmaßnahmen
Die Auflagen der SPSG - hier: feuergefährliche Arbeiten - sind zu beachten. Folgende brandschutzrelevante Maßnahmen sind während der Bauarbeiten umzusetzen, Regelverstöße werden im Schadensfall geahndet:

- Sicherheitsregeln der Berufsgenossenschaft zum Brandschutz auf Baustellen sind einzuhalten, einschl. Minimierung der Brandlasten durch Entfernen brennbarer Bauabfälle auf der gesamten Baustelle,

- das Rauchen sowie der Gebrauch offener Feuer sind innerhalb der Gebäude sowie auf deren Dächern untersagt. Zigarettenreste sind fachgerecht über die firmeneigene Struktur zu entsorgen,

- Elektrische Geräte sind vor Verlassen des Arbeitsplatzes vom Stromnetz zu trennen, dies gilt insbesondere für Akku-Ladestationen,
- Türen sind soweit wie möglich geschlossen zu halten,

- Baumaßnahmen zur Abschottung von Bereichen sind vorrangig auszuführen, ggf. sind
  provisorische Schotte einzusetzen,

- Flächen, Zugänge für die Feuerwehr sind freizuhalten (siehe Baustelleneinrichtungsplan),

- Flucht- &Rettungswege sind während der gesamten Baumaßnahme freizuhalten

- Heißarbeiten sind grundsätzlich untersagt. Bei alternativlosem Bedarf sind die Arbeiten 1 KW vorher anzumelden und durch die BÜ freigeben zu lassen. Bei Heißarbeiten sind Handfeuerlöscher vorzuhalten und entsprechende Heißerlaubnisscheine der Bauüberwachung vorzulegen,

- es sind die Hinweise des brandschutzverantwortlichen Bauleiters bzw. des SiGe-Koordinators
  zu beachten,

- der Einsatz von Winkelschleifern (Flex) ist im Gebäude nicht zulässig, Metallteile müssen per
  Abscherung oder mit langsam laufenden Sägen geteilt oder geschnitten werden

1.26 Einmessarbeiten
Sofern nicht im LV gesondert beschrieben, sind erforderliche Einmessarbeiten vom AN im Rahmen des Auftrags zu erbringen.
Als Markierungsfarbe ist ausschließlich wasserlösliche Kreide zu verwenden. Markierungen auf verbleibenden Oberflächen sind strengstens untersagt!

1.27 Genehmigungen
Im Rahmen des Baugenehmigungsverfahrens wurden bauordnungs-, umwelt- und wasserrechtliche Genehmigungen für die Baumaßnahme eingeholt. Für die eigene Baustelleneinrichtung oder die Durchführung bestimmter Arbeiten ggf. erforderliche Genehmigungen sind vom selbst AN einzuholen.

1.28 Zeitzeugnisse
Im Rahmen der Arbeiten freigelegte oder gefundene Zeugnisse der Vergangenheit sind zu dokumentieren und der Bauüberwachung anzuzeigen bzw. zu übergeben. Dies gilt insbesondere für Schriftstücke und Druckerzeugnisse aus der Zeit vor 1990.

2 ANGABEN ZUR AUSFÜHRUNG nach DIN 18299

2.1 Arbeitsabschnitte
Die Maßnahme soll in einem Zuge durchgeführt werden. Die voraussichtliche Dauer der Gesamtmaßnahme umfasst den Zeitraum 4. Quartal 2023 bis 4. Quartal 2028. Die Vertragslaufzeit des AN kann davon abweichen. Durch das Ineinandergreifen verschiedener Gewerke entstehende, unvermeidbare Arbeitsunterbrechungen werden nicht gesondert vergütet.

2.2 Besondere Erschwernisse während der Ausführung
Die Konstruktionshölzer in den Dachräumen sind teilweise Holzschutzmittelbelastet (DDT) während Arbeiten in diesem Bereich ist Persönliche Schutzausrüstung (PSA) zu tragen, welche gewerkespezifisch näher beschrieben wird.
Für die Bearbeitung von Ufermauern und Fassaden am Wasserlauf sind Wasserhaltungsmaßnahmen erforderlich, welche gesondert beauftragt werden.
Auf Parkbesucher ist insbesondere bei der Anfahrt zur Baustelle Rücksicht zu nehmen, Die Parkordnung ist zu beachten.

2.3 Vorgaben zum Arbeitsschutz
Es gelten die einschlägigen Regelwerke (hier insbesondere ArbSchG, ArbStättV, ASR, DGUV-Informationen etc.). SiGe-Plan und A+S-Plan sind zu beachten, diese liegen bei.
Im Zusammenhang mit schadstoffhaltigen Bauteilen gelten besondere Anforderungen, diese sind im LV beschrieben.

2.4 Art und Umfang von Leistungen zur Unfallverhütung
Der AN ist zur Einhaltung der gültigen Unfallverhütungsvorschriften verpflichtet. Dies gilt insbesondere für Gefährdungsbereiche, welche durch den AN im Rahmen seiner Aufgaben entstehen (Öffnungen mit Absturzgefährdung sicher abzudecken etc.)

2.5 Arbeiten in kontaminierten Bereichen
Der Rückbau von Schadstoffen erfolgt größtenteils vor Maßnahmenbeginn. Es sind Holzschutzmittel am Dachwerk des Gärtnerhauses und in Teilbereichen der Thermen vorhanden, daher sind bei Arbeiten in diesen Bereichen, besonders bei Sägearbeiten etc. die vorgeschriebenen persönlichen Schutzausrüstungen (PSA) zu verwenden (siehe auch Entsorgungskonzept des Fachplaners).

2.6 Besondere Anforderungen an die Baustelleneinrichtung Entsorgung
Die vorschriftsgemäße Zwischenlagerung und Abtransport von ggf. kontaminierten Baustoffen (z.B. belastete Dachabdichtungen, Dämmstoffe etc.) übernimmt der Auftraggeber, Transportgebinde (Deckelcontainer, Sammeltanks) werden bauseits bereitgestellt, einzelne Sammelgebinde (BigBags, Eimer etc.) sind vom AN zu stellen.

2.7 Besondere Anforderungen Gerüste
Der Unterbau ist eigenverantwortlich durch den AN zu prüfen und zu bewerten. Besonderen Anforderungen bestehen bei der Gerüststellung im Bereich der Wasserläufe (Stellung im Wasser auf unbekanntem Grund).
Es ist vorgesehen mehrere Wetterschutzdächer (Spannweite bis 26 m) zu errichten. Zusätzliche Absteifungen innerhalb des Gebäudes und abschnittweiser Aufbau werden in gesonderten Positionen beschrieben.

2.8 Mitbenutzung fremder Gerüste, Hebezeuge etc.
Durch das Gewerk Gerüstbau wird ein Fassadengerüst errichtet, das durch die Folgegewerke genutzt werden kann.
Das Gerüst ist durch die tätigen Firmen unmittelbar nach Ende von verschmutzenden Arbeiten, mindestens jedoch täglich durch den Verursacher zu reinigen.
Bei Putz- und Malerarbeiten ist das Gerüst durch den entsprechenden AN vor Verschmutzung zu schützen bzw. zu reinigen. Nach Abschluss der Putzarbeiten ist das Gerüst durch den entsprechenden AN zu ohne gesonderte Aufforderung zu reinigen. Diese Leistung ist in die Kalkulation der Einheitspreise einzubeziehen und wird nicht gesondert vergütet.
Schadensanmeldungen durch die Gerüstbaufirma gehen in jedem Falle zu Lasten des Verursachers.
Hebezeuge sind von jedem AN für den eigenen Bedarf vorzuhalten.

2.9 Dauer Gerüst- und Hebezeugnutzung
Das Gerüst steht in der vorgesehenen Vorhaltezeit allen Gewerken zur Verfügung.

2.10 Verwendung Recycling-Stoffe
Verwendung von Recyclingstoffen bzw. am Objekt gewonnenen Baustoffen (Ziegel, Steinmaterial, Hölzer) wird begrüßt, die Verwendbarkeit ist nachzuweisen und im einzelnen mit der Bauüberwachung abzustimmen.

2.11 Anforderungen Recycling-Stoffe
Die Anforderungen müssen den entsprechenden Nicht-Recycling-Stoffen entsprechen und sind mit der Bauüberwachung abzustimmen

2.12 Besondere Anforderungen an Art, Güte und Umweltverträglichkeit
Verwendete Baustoffe und Materialien müssen den jeweiligen Zulassungen entsprechen. Umweltverträglichkeit wird vorausgesetzt.
Bei Arbeiten am Mauerwerk und Betonbauteilen ist die Verwendung von Gipsmörtel untersagt. Sofern im LV nicht anders beschrieben, ist Trass-Kalk-Mörtel zu verwenden.

2.13 Eignungs- und Gütenachweise
Eignungs- und Gütenachweise sind vor Einbau sowie im Rahmen der Dokumentation vom AN vorzulegen

2.14 Verwendung auf der Baustelle gewonnener Stoffe
siehe 2.10

2.15 Entsorgungskosten
Die Entsorgungskosten schadstofffreier Abfälle sind, sofern sie nicht in gesonderter Position erwähnt werden, in die entsprechenden Positionen einzukalkulieren, ohne dass es einer besonderen Erwähnung bedarf. Dies gilt insbesondere für den Abtransport und die Kosten, die bei den zuständigen Entsorgungsunternehmen entstehen.
DIN 18299 Ziffer 4.1.12 bleibt als Nebenleistung hiervon unberührt. Die Menge von 1m³ zählt je Vergabeeinheit.
Schadstoffhaltige Abfälle sind in geeigneten Behältnissen auf der Baustelle zu lagern und werden bauseits entsorgt.

2.16 Bereitstellung Materialien durch den AG
Für Steinmetzarbeiten werden beim Rückbau geborgene Natursteinelemente für die weitere Verwendung auf der Baustelle gelagert. Teilweise werden eingelagerte Türen und Fenster für die Wiederverwendung herangezogen. Näheres ist den Leistungsbeschreibungen zu entnehmen.
Darüber hinaus werden keine Materialien und Baustoffe durch den AG bereitgestellt.

2.17 Laden, Lagern und Transport
Für die Materialanlieferung ist eine an den öffentliche Straßenraum angrenzende Ladezone eingerichtet. Baumaterial ist dort auf kleinere Fahrzeuge bis 7,5 t umzuladen und durch den Park zur Baustelle zu transportieren. Die Befahrung der Parkwege mit Anhängern ist nicht gestattet.
Die im Gebäude vorhanden Decken sind für eine Verkehrslast von 2 kN/m² ausgelegt, falls erforderlich, ist für lagerndes Material eine entsprechende Lastverteilung vorzusehen.
Der AG übernimmt in keinem Fall Abladen, Lagern und Transport von Stoffen und Bauteilen. Alle entsprechenden Leistungen werden als Nebenleistungen im Sinne der DIN 18299 betrachtet. Die örtliche Bauüberwachung nimmt keine Lieferungen an.

2.18 Leistungen für andere Unternehmen
Leistungen für andere Unternehmen sind nicht vorgesehen.

2.19 Einstellen von Anlagenteilen
Mitwirken beim Einstellen von Anlagenteilen ist nur für die haustechnischen Gewerke Teil der Leistung.

2.20 Benutzung von Teilen der Leistung vor der Abnahme
Teilabnahmen sind nicht vorgesehen. Sollten Teilabnahmen erforderlich werden, ist dies mit der Bauüberwachung und dem AG abzustimmen

2.21 Wartung während der Verjährungsfrist
Wartungsleistungen sind bei Erfordernis als gesonderte Position im LV beschrieben.

2.22 Abrechnung, Aufmaße
a) Rechnungsform
- Rechnungsadressat ist die Auftraggeberin.
- Die Originalrechnung ist direkt an die SPSG zu senden, bzw. online an rechnung@spsg.de. Die Zahlungsfrist gilt ab dem Datum des Rechnungseingang bei der SPSG.
- 1 x Original ist an die Bauüberwachung zur Prüfung in Papierform zu senden.
- Rechnungen sind kumulativ als Abschlagsrechnungen zu erstellen und müssen im Aufbau der Nummerierung des LV entsprechen. Abweichend gegliederte Rechnungen werden als nicht prüffähig zurückgewiesen.
b) Aufmaßform
Die Abrechnung erfolgt aufgrund vom AN zu erstellender Aufmaße. Die Abrechnung nach Zeichnung des Planungsbüros ist mit Zustimmung der Bauüberwachung möglich.
Bei der Abrechnung der Leistung ist insbesondere auf die Nachvollziehbarkeit des Aufmaßergebnisses zu achten.
Berechnungen von Einzelmengen sind mathematisch korrekt darzustellen und als Gesamtmenge der Einzelleistung zu addieren.
Die Abrechnung erfolgt ausschließlich nach steigendem Aufmaß. Allen Rechnungen ist das komplette Aufmaß der bis zum Rechnungsstand erbrachten Leistungen, ggf. ergänzt um erläuternde Zeichnungen oder Skizzen, beizufügen. Nicht nachvollziehbare Aufmaße können nicht anerkannt werden.

2.23 Umlagen / Nutzungskonditionen
Von der Bruttoabrechnungssumme der Abschlags- und Schlussrechnung werden grundsätzlich einbehalten:
- 0,3 % für den Verbrauch von Baustrom,
- 0,3 % für den Verbrauch von Bauwasser,
- 0,15 % für die Baustellen-Toiletten.

2.24 Hinweis zum LV
Innerhalb der Leistungsbeschreibung sind ggf. Abbildungen (fotografische Aufnahmen und Auszüge aus Bauzeichnungen) enthalten. Sollten diese nicht dargestellt werden, ist die Leistungsbeschreibung im PDF-Format (Blankett) der Kalkulation hinzuzuziehen.

2.25 Schlitz-, Stemm- und Bohrarbeiten
Eingriffe in die bestehende Bausubstanz sind grundsätzlich auf das notwendige Mindestmaß zu reduzieren und im Einzelfall von der Bauüberwachung und dem Auftraggeber freizugeben.

3 ANGABEN ZU BAUDURCHFÜHRUNG & DOKUMENTATION

3.1 Bauwesenversicherung
Der AG schließt keine Bauwesenversicherung ab.

3.2 Planunterlagen
Mit der Ausschreibung zur Verfügung gestellte Planunterlagen werden Vertragsbestandteil und gelten als Grundlage der Ausführung. Änderungen der Planunterlagen im Bauverlauf sind ausdrücklich vorbehalten.
Ausführungszeichnungen werden digital übergeben und liegen im Baubüro auf der Baustelle maßstäblich ausgedruckt in der jeweils gültigen Fassung vor. Die Art der Ausführung ist mit dem Architekten abzustimmen.
Alle in die Ausführungszeichnung eingeschriebenen Maße sind vor Beginn der Fertigung zu prüfen. Widersprüche zwischen Leistungsbeschreibung und Planzeichnungen sind der Bauüberwachung anzuzeigen und im einzelnen abzustimmen.

3.3 Bauzeitenplan / Terminplan
Ein Bauzeitenplan wird mit Baubeginn übergeben. In Baubesprechungen vereinbarte Termine und Einzelfristen werden als vertragsrelevant gewertet.

3.4 Muster und Bemusterungen
Für sichtbar verbleibende Bauteile ist in der Regel eine Bemusterung vorzunehmen, weiteres ist in gesonderten LV-Positionen geregelt.

3.5 Bauprodukte / Prüfzeugnisse / Technische Merkblätter
Für die verwendeten Bauprodukte sind die bauaufsichtlichen Zulassungen und technischen Merkblätter im Rahmen der Dokumentation vom AN zur Verfügung zu stellen. Dies gilt insbesondere für brandschutzrelevante Bauteile und Produkte.

3.6 Bauleiter AN / Baustellenbesetzung
Vom Auftragnehmer ist ein deutschsprachiger Bauleiter zu benennen. Die Baustelle ist durchgehend mit Personal besetzt zu halten sofern keine fremdverschuldete Baubehinderung vorliegt.

3.7 Bautagesberichte
Bautagesberichte sind vom AN zu führen und monatlich der Bauüberwachung vorzulegen.

3.8 Baubesprechungen
Baubesprechungstermine erfolgen in wöchentlichem Rhythmus an einem noch festzulegenden Termin. Für den AN gilt grundsätzlich die Teilnahmepflicht, die Abwesenheit ist nur in Abstimmung mit der Bauüberwachung statthaft. Diese Leistung ist in die Einheitspreise einzukalkulieren und wird nicht gesondert vergütet. Ein Besprechungsraum wird auf der Baustelle zur Verfügung gestellt.

3.9 Abnahmen durch Behörden
Der AN hat behördlichen oder prüfsachverständlichen Abnahmen beizuwohnen sofern dies im Rahmen der Abnahme erforderlich ist.

3.10 Dokumentationsunterlagen
Die mit Abnahme der Bauleistung vom AN zu übergebenden Dokumentationsunterlagen umfassen, sofern nicht näher im LV spezifiziert:
- bauaufsichtliche Zulassungen und technische Merkblätter verwendeter Produkte
- Messprotokolle
- Lieferscheine
- Prüfbescheinigungen
- Installationsschemata
- Werkplanungen / Werkstattzeichnungen
- Materialangaben verwendeter Produkte
- Pflegeanleitungen
- Bestellnummern
- Produktdatenblätter
Die Übergabe erfolgt digital 3 KW vor Schlussabnahmen zur Prüfung auf Vollständigkeit sowie 1-fach in Papierform.

## Gewerksspezifische Vorbemerkungen
Die römischen Bäder sind ein Baudenkmal, bei den auszuführenden Arbeiten ist darauf Rücksicht zu nehmen. Nicht nur die zu bearbeitende Substanz muss schonend behandelt werden, auch angrenzende Bauteile dürfen nicht beschädigt werden, besonders Bekleidungen (Putze, Paneele etc.) und Oberflächen (Anstriche, Lackierungen etc.).

Die Estricharbeiten umfassen unter anderem:

- Schwimmende Estriche (CT) bis 70mm (ca. 65 m²)
- Schwimmende Estriche (CA) bis 70mm (ca. 185 m²)
- gebundene Schüttungen in Installationsebenen unter Estrichen bis 25 cm (250 m²)
- Schachtabdeckungen

Bauvorbereitung
Dem Auftragnehmer und jedem seiner Mitarbeiter muss bewusst sein, dass die Arbeiten in denkmalgeschütztem Umfeld und Parkanlagen mit Besucherverkehr auszuführen sind. Der Arbeitsbereich ist in einem ordentlichen Zustand zu halten, zu reinigen und aufzuräumen. Dementsprechend sind die Arbeitstechnologien auf die Besonderheiten abzustimmen und eventuelle Mehraufwendungen in die Preise einzukalkulieren. Die Lage im Park gebietet zugleich ein entsprechendes Verhalten während der Arbeiten. So ist z.B. das Spielen von  Radios und anderen akustischen Wiedergabegeräten zu unterlassen.
In den Gebäuden und auf deren Dächern besteht absolutes Rauchverbot.
Der Bieter hat sich rechtzeitig Klarheit über die geplanten Maßnahmen zu verschaffen. Dazu besteht die Möglichkeit nach Vereinbarung das Objekt zu besichtigen.
Die zu behandelnden Bauteile sowie alle Architekturoberflächen, Grünanlagen und Wege sind gegen jedwede Beeinträchtigungen zu schützen.
Als Markierungsfarbe ist ausschließlich wasserlösliche Kreide zu verwenden. Markierungen auf verbleibenden Oberflächen sind strengstens untersagt!

Baudurchführung
Die durchzuführenden Maßnahmen sind mit der Bauüberwachung abzustimmen, Veränderungen auf Grund neuer Situationen rechtzeitig anzumelden und die Zustimmung einzuholen. Baubesprechungen sind Nebenleistungen und werden nicht gesondert vergütet.
Absprachen der Auftragnehmer untereinander sind nur nach Zustimmung durch die Bauüberwachung / den Architekten zulässig.
Ausführungszeichnungen werden digital übergeben und liegen im Baubüro auf der Baustelle maßstäblich ausgedruckt in der jeweils gültigen Fassung vor. Die Art der Ausführung ist mit dem Architekten abzustimmen. Alle in die Ausführungszeichnung eingeschriebenen Maße sind vor Beginn der Fertigung zu prüfen.
Die Bauteilfertigung hat nach örtlichem Aufmaß zu erfolgen. Da alle Arbeiten nach Aufmaß abgerechnet werden, hat der Auftragnehmer seine Aufmaßlisten rechtzeitig vor dem Verdecken abzurechnender Bauteile einzureichen. Abgerechnet wird ausschließlich die fertig verbaute Menge.
In die Einheitspreise einzurechnen sind die Kosten für:
- fachgerechte Lagerung, Transport und Entsorgung anfallender Bauabfälle, sofern diese nicht zu Gefahrstoffen zählen
- für den Abbau und Transport der benötigten Materialien, Geräte, Arbeits-
und Schutzmittel. Hierunter fällt auch Hebetechnik, Anschlagmittel und ggf.
Bodenschutz. Die Absperrung des Arbeitsplatzes am Objekt obliegt dem AN.
- sämtliche Einmess- und Nivellierarbeiten für die eigene Leistung
- erforderliche Schutzmaßnahmen gegen Witterungseinflüsse üblicher Art soweit sie zur
  termingerechten Ausführung notwendig sind. (z.B. Schutz vor Regen mittels Planen)
- sämtliche Befestigungsmittel wie Haften, Schrauben, Dübel Falzbleche etc., wenn sie nicht
  gesondert ausgewiesen sind.
- Die Zuschnitte, Ausklinkungen und Anpassungen an durchgehende und angrenzende Bauteile
  (z.B. Wände, Stiele und Streben, Stahlbauteile) und Überzüge werden nicht gesondert
vergütet.
- Alle Leistungen umfassen auch die Lieferung der dazugehörenden Stoffe und Bauteile
  einschließlich Abladen und Lagern auf der Baustelle, wenn in der Leistungsbeschreibung
  nichts anderes beschrieben ist.
- Sofern in Einzelpositionen nicht anders beschrieben, sind emissionsarme Produkte,
  vorzugsweise mit dem Umweltzeichen "Blauer Engel" zu verwenden.

Bautagesberichte/Dokumentation

Der Auftragnehmer hat täglich ein Bautagebuch zu führen und es am ersten Wochentag für die vergangene Woche vorzulegen sowie eine Durchschrift dem Auftraggeber / der Bauüberwachung zu übergeben.

Gegenstand der Bautagesberichte sind: Datum, Vorarbeiter, Arbeitskräfte (Anzahl), Maschineneinsatz, Witterung, Arbeitsumfang, Stand und Fortschritt der Bauarbeiten, besondere Ereignisse, Kontrollen, Entsorgungsleistungen.

Vereinbarungen vor Ort zwischen Auftraggeber und Auftragnehmer sind im Bautagebuch festzuhalten.

Ein vom Auftraggeber und -nehmer unterschriebenes Bautagebuch ersetzt nicht die Leistungsfeststellung.

Entsorgung

Die Entsorgung der ausgebauten Materialien ist in der Leistung enthalten sofern nicht anders ausgewiesen.

Schadstoffhaltige Bauaubfälle werden bauseits entsorgt. Der Auftragnehmer hat den gesicherten Transport in geeigneten vom AN gelieferten Behältern zu bauseits gestellten Abfallcontainern zu erbringen.

Die vorgesehenen Stellplätze für Schuttcontainer befinden sich unmittelbar am Gebäude, der Transportweg beträgt ca. 50 m.

Für die Stellung der Baueinrichtung ist zu beachten, dass kein Anschluss zur Abwassersammelleitung bereitgestellt werden kann. Anfallende Abwässer sind zu sammeln und zu entsorgen.

## Anlagen zum LV
Der Ausschreibung liegen folgende Unterlagen und Pläne als Vorabzug bei

Zeichnungen

Grundrisse:  Gesamtanlage EG 1:100
  Gesamtanlage OG 1:100
  Gesamtanlage DG 1:100
  Gesamtanlage Dach 1:100

Schnitte:  Gesamtanlage AA_CC 1:100
  Gesamtanlage EE_FF 1:100
  Gesamtanlage GG_HH 1:100
  Gesamtanlage II_JJ 1:100

Ansichten:  Gesamtanlage Nord & Süd 1:100
  Gesamtanlage Ost & West 1:100

DETAILS

Pavillon:
PA301 Bodenaufbau Pavillon
PA001 Leitungsschacht Pavillon

Therme:
TH301a Bodenaufbau Therme Marmor
TH301b Bodenaufbau Therme Sandstein
TH302 Bodenaufbau Remise
TH303 RLT Schacht Remise / Billard
TH304 TGA Schacht Remise
TH307 HA Schächte Kassenraum
TH504 Innentür Flur Remise

Gehilfenhaus.
GE301 Bodenaufbau Gehilfenhaus (Schachtdeckel)

Sonstige Anlagen

a01 Angaben zur Baustelle
a02 Baustelleneinrichtungsplan
a03 Zufahrtsplan
Fotodokumentation

## Termine
Der Auftragnehmer muss damit kalkulieren, dass dem Baufortschritt entsprechend die nachfolgend beschriebene Leistung in einzelnen Teilleistungen zu erbringen ist. Es besteht kein Anspruch auf Erstattung evtl. entstehender zusätzlicher Anfahrtswege.

Stand Bauzeitenplan vom 23.2.2026

Pavillon
Verfüllung Installationsebenen Pavillon  8 / 2026
CA-Estrich Pavillon  10-12 / 2026

Thermen
Verfüllung Installationsebenen Therme  10 / 2026
CA-Estrich Therme  12 / 2026 - 2/ 2027

Remise / Kasse
Verfüllung Installationsebenen Remise  3-4 / 2027
CT-Estrich Remise  4-6 / 2027

## 24 Estricharbeiten

### Titel 24 Estricharbeiten

#### Titel 24.1 Baustelleneinrichtung

**24.1.1 Baustelleneinrichtung**
*** Pauschalposition
Baustelleneinrichtung für den eigenen Bedarf für die Durchführung sämtlicher Leistungen, welche in den Folgepositionen beschrieben werden. Inklusive Vorhaltung für den eigenen Leistungszeitraum.

Hinweis Abrechnung einmalig für das gesamte Bauvorhaben Unterbrechung Arbeitsschritte in separater Position.

Folgende Leistungen sind mindestens einzukalkulieren (kein Anspruch auf Vollständigkeit):

-Baustellenbeleuchtung für den eigenen Bedarf
-Maschinen, Geräte, Werkzeuge
-Leitern und Bockrüstung o.ä. für hinreichend erreichbare Arbeitsbereiche (bis 4,00 m)
-Einrichtungen für den Materialtransport für den
eigenen Leistungsumfang (z.B. Schrägaufzug, Kleinkran, Seilwinde etc., Aufstellflächen hierfür sind mit der Bauleitung
abzustimmen)
-Persönliche Schutzausrüstung für eigene Bedienstete

Aufstellmöglichkeiten für Lager- und Aufenthaltscontainer sind auf dem Grundstück gegeben (Untergrund Schotter). Es stehen nicht überdachte Lagerflächen zur Verfügung.

Folgende Leistungen der Baustelleneinrichtung werden
bauseits gestellt und sind daher NICHT in den
Pauschalpreis einzurechnen:

- Freimachen des Baugeländes
- Baustraßen, Bauwege
- Bau-WC
- Baustrom, Bauwasser
- Mannschaftscontainer 1 Stk.
- Schwarz-Weiß-Container
- Besprechungscontainer
- Gerüste inkl. Fangrüstungen außerhalb und innerhalb von Gebäuden einschl. Geländer, ausgenommen sind über Leitern hinreichend erreichbare Arbeitsbereiche

Bei Stellung von firmeneigenen Personalcontainern mit Stromanschluss ist der Strombedarf zuvor mit der Bauüberwachung abzustimmen.
Menge: 1,000 psch

**24.1.2 Arbeitsabschnitte**
Die Estrichflächen werden in den einzelnen Gebäudeteilen separat ausgeführt. Zwischen Verfüllung der Installationsebenen und Ausführung der Estrichbeläge sowie beim Wechsel in andere Gebäudeteile wird es zu Unterbrechungen der Arbeit kommen.

Aufteilung der Gesamtleistung in Arbeitsschritte einschließlich erneute Einrichtung der BE und Anfahrten.
Abrechnung ab Leistungsunterbrechungen  > 2 Wochen
Menge: 3,000 St

#### Titel 24.2 Vorleistung Schüttung / Dämmung

*Hinweis: Vorleistungen*
Es ist einzukalkulieren, dass nachfolgende Arbeitsschritte unterbrochen werden müssen durch Vorleistungen anderer Gewerke.

1. Einbau Lüftung und Elektroleitungen (HLS/ ELT)
2. Schließen der Hohlräume mit Schüttung (Estrich)
3. Einbau der Fußbodenheizung und Dämmung (HLS)
4. Einbau der Estriche (Estrich)

Zur Abrechnung nach Häusern bzw Bauabschnitten wurde die Position Blähtonschüttung für die verschiedenen Bereiche getrennt ausgeschrieben.

**24.2.1 PA Blähtonschüttung gebunden, Installationsebene**
Lieferung und Einbau einer zementgebundenen Blähtonschüttung, belastbar, fugenlos, ohne Randstreifen, waagerecht abgezogen als tragfähiger Untergrund für nachfolgende Estricharbeiten. Als Verfüllung der Installationsebene oder Verfüllung von Leitungsschlitzen in Bestandsböden.

Schüttung lagenweise einbringen und hohlraumfrei auch unterhalb der Installationen verteilen. Untergrund ist ein bauseitiger Untergrund (Schutzschicht Magerbeton). Trocknungszeiten für Lagen gem. Herstellervorgaben sind einzuhalten, die Mehrkosten für die Ausführung in mehreren Arbeitsschritten/ Lagen sind einzukalkulieren.
Installationen wurden übermessen, Abrechnung in m3 Sackware Verbrauch.

Im Bereich der Haustechnikleitungen muss die Schüttung handfeucht eingebracht werden. Es muss hier sichergestellt werden, dass die Masse nicht in die Haustechnikleitungen einfließt.

Material:  Blähton 4/8 mm, zementgebunden
Betonrohdichte: trocken ca 500kg/m³
Wärmeleitfähigkeit: 0,13 W/(mK)
Druckfestigkeit: nach 28T ca 1,5 N/mm²
Brandklasse: A1

Richtfabrikat:  Liapor Thermobeton, Liapor 4/8
  oder gleichwertig

angebotenes Produkt: '....................'

Bereich:  PA Pavillon mit FB Heizung
  Detail PA301 Bodenaufbau
Höhe:  H= ca 18cm
Fläche:  A= ca 60m2

Leitungen im Wesentlichen (in Menge übermessen)
HLS:  300/100mm ca 17lfm
ELT:  M32 Schutzrohr ca 60lfm
  250/50mm ca 5lfm
Menge: 11,000 m³

**24.2.2 TH Ausstellung, Blähtonschüttung gebunden, Installationsebene**
Geb. Schüttung wie zuvor beschrieben, jedoch als Verfüllung der Installationsebene Thermen, Ausstellung:

Bereich:  TH Therme mit FB Heizung
  Billard, Atrium, Vorhalle
  Detail TH301 Bodenaufbau
Atrium / Vorhalle: Höhe  H= ca 17cm
Billard:  Höhe H = ca 20cm
Fläche:  A= ca 112m2

Leitungen im Wesentlichen (in Menge übermessen)
HLS:  DN 100 ca 37lfm
  DN 150 ca 5lfm
  300x100mm ca 25lfm
  250x100  ca 15lfm
ELT:  250x50mm ca 20lfm
Menge: 21,000 m³

**24.2.3 TH Kasse & Empfang, Blähtonschüttung gebunden, Installationsebene**
Geb. Schüttung wie zuvor beschrieben, jedoch als Verfüllung der Installationsebene Thermen, Kasse & Empfang

Bereich:  TH Therme ohne FB Heizung
  Kasse, Empfang
  Detail TH301 Bodenaufbau
  Detail TH307 Schächte
Höhe  H= ca 21cm
Fläche:  A= ca 13m2
zzgl Leitungskanal Kasse
Höhe:  H = ca 33cm
Fläche:  A = ca 2m2

Leitungen im Wesentlichen (in Menge übermessen)
ELT:  DN 200 ca 5lfm
HLS:  DN 150 ca 2lfm
Menge: 4,000 m³

**24.2.4 RE Technik & Catering, Blähtonschüttung gebunden, Installationsebene**
Geb. Schüttung wie zuvor beschrieben, jedoch als Verfüllung der Installationsebene Thermen, Remise Technik & Catering

Bereich:  TH Remise ohne FB Heizung
  Technik & Catering
  Detail TH302 Bodenaufbau Remise
Höhe  H= ca 22cm
Fläche:  A= ca 19m2

Leitungen im Wesentlichen (in Menge übermessen)
ELT:  250x 50mm ca 5lfm
HLS:  500x 30mm ca 5lfm
Menge: 5,000 m³

**24.2.5 RE Flur & Wcs, Blähtonschüttung gebunden, Installationsebene**
Geb. Schüttung wie zuvor beschrieben, jedoch als Verfüllung der Installationsebene Thermen, Remise Flur, WC, WC bar

Bereich:  TH Remise mit FB Heizung
  Flur, WC, WC bar
  Detail TH302 Bodenaufbau Remise
Höhe  H= ca 19cm
Fläche:  A= ca 22m2

Leitungen im Wesentlichen (in Menge übermessen)
ELT:  250x 50mm ca 12lfm
Menge: 5,000 m³

**24.2.6 GE Werkstatt, Blähtonschüttung gebunden, Installationsebene ELT**
Geb. Schüttung wie zuvor beschrieben, jedoch als Verfüllung eines Leitungskanals.

Material:  Blähton 4/8 mm,ungebunden

Bereich:  GE Werkstatt
  Leitungskanal ELT
Schacht:  BxTxH ca 3,6 x 1m x 0,18m
Volumen:  ca 0,65m³ (Technik übermessen)
Menge: 0,700 m³

*Hinweis: Schachtbereich*
Schächte mit ungebundener Schüttung verfüllen:
Bereiche ab Einbauhöhen > 30cm

**24.2.7 PA Blähtonschüttung, trocken, Schacht PA HLS**
Lieferung und Einbau einer losen, trockenen Blähtonschüttung, belastbar, fugenlos, ohne Randstreifen, waagerecht abgezogen als tragfähiger Untergrund für nachfolgende Estricharbeiten. Als Verfüllung von Schächten H>30cm.

Schüttung lagenweise einbringen und hohlraumfrei auch unterhalb der Installationen verteilen.
Die Lagen sind zu verdichten um ein Absinken der  Schachtverfüllung zu vermeiden.
Installationen wurden übermessen, Abrechnung in m3 Sackware Verbrauch.

Material:  Blähton 4/8 mm,ungebunden
  Verfüllung eines Bodenschachts.

Bereich:  PA HLS Schacht, Detail PA001
Schacht:  BxTxH ca 1,80m x 1,0m x 1,25m
Volumen:  ca 2,25m³ (Lüftung übermessen)

Richtfabrikat:  Liapor Trockenschüttung, Liapor 4/8
  oder gleichwertig

angebotenes Produkt: '....................'
Menge: 2,500 m³

**24.2.8 TH Billard Blähtonschüttung, trocken, Schacht ELT & HLS**
Lose Schüttung wie zuvor beschrieben, als Verfüllung eines Bodenschachts.

Material:  Blähton 4/8 mm,ungebunden

Bereich:  TH Billardzimmer
  Schacht am Übergang zu Remise
  Detail TH303
Schacht:  BxTxH ca 5,4 x 0,9m x 0,30m
  zzgl Vertiefung 2,1m x 0,9m x 0,61cm
Volumen:  ca 2,62³ (Technik übermessen)
Menge: 2,700 m³

**24.2.9 TH Kasse Blähtonschüttung, trocken, Schacht HLS**
Lose Schüttung wie zuvor beschrieben, als Verfüllung eines Bodenschachts.

Material:  Blähton 4/8 mm,ungebunden

Bereich:  TH Kasse
  Schacht HLS, Überleitung GÄ
  Detail TH307
Schacht:  BxTxH ca 80 x 170 x 140cm
Volumen:  ca 2,8m³ (Lüftung übermessen)
Menge: 3,000 m³

**24.2.10 RE Technik Blähtonschüttung, trocken, Schacht ELT**
Lose Schüttung wie zuvor beschrieben, als Verfüllung eines Bodenschachts.

Material:  Blähton 4/8 mm,ungebunden

Bereich:  TH Remise Technik
  Schacht ELT am Übergang GE
Schacht:  BxTxH ca 2,8m x 1m x 0,35m
Volumen:  ca 1,0m³ (Technik übermessen)
Menge: 1,000 m³

**24.2.11 Einpassen Bodendose**
Einpassen von bauseitigen Bodendosen (ELT) mit Auslass im Oberbelag.

Bereich Schüttung:
Unterflurdose auf Rohfußboden  ca 50x50x8cm
darüber liegt eine nivelierbarer Kanal, je nach Höhe des Bodenaufbaus mit Abschluss der Kassette auf OK Estrich:
Bodendose Kassette:  ca 25x25cm
Höhe nivelierbar:  bis 320mm

Die Übergänge Bodenkanal an Unterflurdose, sowie Übergang Unterflurdose nivelierbare Kassette Bodendose sind mit Klebebändern dicht abzukleben.

Bereich:  Installationsebene Therme, Remise, Pavillon
Menge: 13,000 St

**24.2.12 Abdichten Bodendose**
Die Bodendosen mit Auslass  im CA Estrich (Fliesestrich) ist zusätzlich durch Abstellen mit Kunsstoffwinkeln und dicht-klebenden Randdämmstreifen auf der Heiztackerplatte gegen Einlaufen des Estrichs in die Haustechnische Konstruktion zu sichern.

Bereich:  Therme, Pavillon
Menge: 5,000 St

**24.2.13 Einpassen & Abdichten Lüftungsauslass**
Einpassung von Lüftungsauslässen (HLS)  mit Auslass im Oberbelag, direkt am Wandanschluss Boden verortet, in Wandnischen oder über ganze Wandlänge.

Breite ca 35mm

Der Lüftungsschlitz liegt im Bereich des CA-Estrich (Fließestrich). Die Öffnung ist durch Abstellen mit Kunsstoffwinkeln und dicht-klebenden Randdämmstreifen  gegen Einlaufen des Estrichs in die Haustechnische Konstruktion zu sichern.

Bereich:  Pavillon, Siehe Detail PA 301
  Therme, Siehe Detail TH 301
Menge: 24,000 lfdm

**24.2.14 Randdämmstreifen**
Lieferung und Einbau eines Randdämmstreifens zur Trennung der aufgehenden Bauteile von der Estrichfläche.
Rückschnitt des Überstandes erfolgt bauseits.

Höhe:  200 mm
Dicke:  8 mm
Menge: 220,000 lfdm

**24.2.15 Randdämmstreifen, Rohrdurchdringungen**
Randdämmstreifen wie vor, jedoch an Estrich durchdringenden ungedämmten Rohren bis DN200.
Menge: 10,000 St

**24.2.16 Abstellwinkel Estrich, Schaumstoff**
Abstellwinkel für Estrich in Estrichhöhe liefern und einbauen. Am Übergang zu Bodenschächten, Türabschlüssen, Trennfugen an Türen, je nach Erfordernis.
Hier : Schaumstoffwinkel an nicht sichtbaren, überbauten  Abschlüssen.
OK Winkel entspricht OK Estrich.
Inklusive Zuschnitte und Eckausbildungen.
Montage auf Tackerplatte Heizestrich oder auf gebundener Blähtonschüttung.

Material: Schaumstoff
L-profil:  ca 40x80 mm

Bereich:  TH an Türen Catering, Flur, Kasse
  TH Technik, HLS Schacht
Menge: 16,000 lfdm

**24.2.17 Untergrund reinigen, grobe Verschmutzung**
Untergrund von groben Verschmutzungen wie Resten von Mörtel, Bauschutt, Staub etc. trocken reinigen (absaugen) und angefallenen Schmutz beseitigen, soweit es eine besondere Leistung ist. Einschließlich Entsorgung des anfallenden Materials.

Ausführungsort: alle Estrichflächen
Menge: 250,000 m²

**24.2.18 Ausgleichsschicht bis 20 mm**
Nivellier-Verbundestrich als selbstverlaufender Spezialzementestrich auf gereinigte Oberfläche, als Ausgleich von Unebenheiten auf dem Betonboden, einschl. Grundierung des Untergrundes.

Schichthöhe: 5 bis 20 mm

Ausführungsort: nach Erfordernis
Menge: 10,000 m²

**24.2.19 Ausgleichsschicht bis 40 mm**
Nivellier-Verbundestrich wie zuvor beschrieben, jedoch

Schichthöhe: bis 40 mm

Ausführungsort: GÄ EG Garderobe & WC
Menge: 9,000 m²

**24.2.20 Trennlage PE**
Trennlage PE liefern und einbauen. Eine Lage Kunststofffolie, 15 cm überlappt und seitlich entsprechend der Estrichdicke hochgeschlagen, als Schutz- oder Trennlage zwischen Schüttung und Estrich oder zwischen  Betondielen und Estrich

Material:  PE-Folie 0,2 mm

Bereich:  Estrich ohne FB Heizung
 TH Technik, Catering, Empfang, Kasse
 Schüttung auf Betondielen
 TH Remise Schächte mit Betondielen
Menge: 70,000 m²

#### Titel 24.3 Calciumsulfatestrich PA, TH

*Hinweis: Calciumsulfatestrich Therme und Pavillon*
Im Bereich Pavillon und Therme wurde ein Calciumsulfatestrich als Heizestrich ausgewählt um ohne trennende Bewegungsfugen die Räume wieder mit den historischen Bodenbelägen belegen zu können.
Die Bewegungsfuge und Trennung erfolgt an den Türen.

Bodenaufbauten:
In den Thermen werden über dem Estrich historische Natursteinfliesen im Mörtelbett verlegt.
Im Pavillon wird der Estrich als Sichtestrich hergestellt, grundiert und mit einem Beton-Öl versehen.

Bereich:
PA mit FB Heizung:  Pavillon
TH mit FB Heizung:  Atrium, Billard, Vorhalle

**24.3.1 Calciumsulfatestrich, CA - C35 - F7- S65- H45**
liefern und einbringen eines Calciumsulfatestrich, konventionell, nach DIN 18560, CA-C35-F7- S65- H45,
als Heizestrich Bauart A mit Rohren innerhalb des Estrichs.
Festigkeitsklasse F7, Verkehrslast 5 kN/m², Einzellast 4 kN,
Estrichnenndicke 65 mm,
Heizrohrüberdeckung min 45mm
Oberfläche von Hand oder maschinell geglättet, Oberflächenschliff in ges. Position,
fugenlose Ausführung mit Kantenlängen über 8,00 m
Verlegung schwimmend auf bauseitige Noppenplatte mit Trittschalldämmung EPS 30-2mm (Gewerk Heizung)

Bereich:  Pavillon ca 8,5m x 7m
  Thermen Billard 7,5 x 6m
  Thermen Atrium 7,2 x 6m
  Thermen Vorhalle 7,4 x 3,8m
Menge: 182,000 m²

**24.3.2 Zulage: Sichtestrich Pavillon**
Zulage zum Calciumsulfatestrich, für die Ausführung als Sichtestrich, inklusive schleifen der Oberfläche bis zur Sichtqualität, min 2 Arbeitsgänge.
Fläche fertig vorgerichtet für Bodensiegel (Beton-Öl).

Estrichart:  Calciumsulfat-Heizestrich
Estrichstärke:  65 mm Fertigmaß
Bereich:  Pavillon
Menge: 65,000 m²

**24.3.3 Zulage: Sichtestrich Pavillon, Pigmentierung**
Zulage zum Calciumsulfatestrich, für den Zuschlag von Pigmenten, Bemusterung erforderlich.

Estrichart:  Calciumsulfat-Heizestrich
Estrichstärke:  65 mm Fertigmaß
Farbe:  hellgrau nach Bemusterung
Bereich:  Pavillon
Menge: 65,000 m²

**24.3.4 Musterfläche Sichtestrich, PA**
Herstellung einer Musterfläche des Sichtestrichs einschl. Pigmentierung, Schliff und Versiegelung.
Abmessungen: 1x1 m
Menge: 3,000 St

**24.3.5 Zulage: Trocknungsbeschleuniger**
Zusatzmittel für Reduzierung der Trocknungsdauer des Estrichs, nach Aufforderung durch die Bauleitung.

Estrichart:  Calciumsulfatestrich
Estrichstärke:  65 mm
Produkt:  Mebofix pro oder vergleichbar
Menge: 182,000 m²

**24.3.6 Zulage: Mehr- und Minderstärken, 5mm**
Zulage als Mehr- bzw. Minderpreis für eventuelle Mehr- bzw. Minderstärken ab 5mm, für zuvor beschriebenen Calciumsulfatestrich

Mehr- / Minderstärke:  5mm
Menge: 186,000 m²

**24.3.7 Bewegungsfuge**
Bewegungsfuge im Heizestrich ausbilden und mit Streifen aus Schaumkunststoff füllen, beständig gegen Öle und Fette.
Fugenunterfüllung und Fugenvorbehandlung gemäß Vorschrift des Füllstoffherstellers.

Fugengröße:  bis 10/70 mm
Länge:  ca 100cm (Tür)
Ausführungsort:  Übergänge Räume / Türen Therme
Menge: 5,000 lfdm

**24.3.8 CA Estrich schleifen, TH**
Calciumsulfatestrich für nachfolgenden Oberbelag aus Natursteinen in Mörtelbett vorbereiten. Haftungshemmende Sinterschichten anschleifen, geschliffene Fläche absaugen. Ausführung nach Aufforderung durch die Bauleitung.

Bereich:  Therme Billard, Atrium, Vorhalle
Menge: 122,000 m²

**24.3.9 Abstellwinkel Estrich, Stahl, sichtbar PA**
Abstellwinkel für Estrich in Estrichhöhe liefern und einbauen. Am Übergang zu Bodenschächten, Türabschlüssen, Trennfugen an Türen, Abschlüssen zu Lüftungsschlitzen.
Hier : Stahlwinkel im Sichtbaren Bereich
OK Winkel enspricht OK- FFB Sichtestrich (Pavillon)
Bereich Lüftung ca 7lfm
Montage auf Lüftungsprofil, geklebt, inklusive aller erforderlichen Befestigungsmittel.
Bereich ausser Lüftung ca 8lfm
Montage auf Noppenplatte Heizestrich, geklebt, inklusive aller erforderlichen Befestigungsmittel.

Material: Stahl verzinkt, 3mm
L-profil:  ca 65 x 65 mm

Bereich:  PA Pavillon Abschluss Lüftung,
  Abschluss Heizkreisverteiler, Abschluss Türen
Menge: 16,000 lfdm

**24.3.10 Anarbeiten Lüftungsauslass Sichtestrich, PA**
Einpassen von bauseitigen Lüftungsschlitzen mit Auslass im Sichtestrich CA.
Randeinfassung Lüftungskörper durch Abstellwinkel Estrich (siehe Vorposition) Anarbeiten des Sichtestrichs an Abstellwinkel.
Liefern und einbauen von Passstücken aus Styrodur als provisorischer Verschluss des Lüftungsschlitzes.
Gitterrostauslass liegt im Sichtestrich.

Lüftungsöffnung: ca H= 30mm, T= 70mm,
Länge:  Wandlänge Ost ca 7lfm
Bereich:  PA Lüftung, Detail PA301
Menge: 7,000 lfdm

**24.3.11 Anarbeiten Bodendose Sichtestrich, PA**
Einpassen von bauseitigen Bodendosen (ELT) mit Auslass/ Öffnung im Sichtestrich. Randeinfassung Schachtkörper durch Abstellwinkel Estrich (siehe Vorposition) Anarbeiten des Sichtestrichs an Abstellwinkel.
Inklusive herstellen einer Belagsfläche "Sichtestrich" im Schachtdeckel: BxHxT 250mm x250mm x25mm

OK Sichtestrich = OK Schachtdeckel = OK FFB

Bereich:  PA 1 St Elektro (UF 250), Detail PA301
Menge: 1,000 St

**24.3.12 Abstellwinkel Estrich, Stahl, nicht sichtbar TH**
Abstellwinkel für Estrich in Estrichhöhe liefern und einbauen. Am Übergang zu Lüftungsschlitzen im nicht sichtbaren Bereich. OK Winkel entspricht OK Estrich.
Inklusive Zuschnitte und Eckausbildungen.
Montage auf Lüftungsprofil, geklebt, inklusive aller erforderlichen Befestigungsmittel.

Material: Stahl feuerverzinkt, 3mm
L-profil:  ca 65 x 65 mm

Bereich:  TH Ausstellung Abschluss Lüftung
Menge: 19,000 lfdm

**24.3.13 Anarbeiten Lüftungsauslass, TH**
Einpassen von bauseitigen Lüftungsschlitzen mit Auslass im Oberbelag (Marmorfliesen)
Randeinfassung Lüftungskörper durch Abstellwinkel Estrich (siehe Vorposition)
Liefern und einbauen von Passstücken aus Styrodur als provisorischer Verschluss des Lüftungsschlitzes.

Lüftungsöffnung: ca H= Estrich; T= 30mm,

Bereich:  TH Atrium Nische Lüftung
  TH Vorhalle Nische Lüftung
  TH Billard AW Ost / West Lüftung
  Detail TH301
Menge: 17,000 lfdm

**24.3.14 Anarbeiten Bodendose, TH**
Einpassen von bauseitigen Bodendosen (ELT) in zuvor genannten Estrich, mit Auslass im Oberbelag.
Inklusive Randeinfassung Schachtkörper mit Schaumstoffwinkel inkl Material.
Schachtdeckel wird bauseits überfliest mit Naturstein im Mörtelbett.

OK Estrich = OK Schachtdeckel

Bereich:  TH 4 St Elektro (UF 250),
  Detail TH301
Menge: 4,000 St

**24.3.15 Estrich Grundieren**
Untergrund Vorbereiten für Beschichtung mit Beton-ÖL. Sichtestrich - Calciumsulfat grundieren (vorab bereits geschliffen siehe POS Sichtestrich).
Grundierung 2-facher Auftrag bis zur Sättigung.
Inklusive aller erforderlichen Nebenarbeiten, reinigen der Oberfläche, Abkleben der angrenzenden Bauteile.

Bereich:  Pavillon
Menge: 60,000 m²

**24.3.16 Schutzlage Fertigboden**
Neuen Estrich Pavillon mit Malervlies und Hartfaserplatte 3mm, Stöße verklebt gegen Verschmutzung durch nachfolgende Gewerke vollflächig schützen.
Die Entfernung der Schutzflächen ist mit in den Preis einzukalkulieren. Sie erfolgt zeitlich versetzt auf Aufforderung durch die Bauleitung.
Menge: 60,000 m²

**24.3.17 Estrich Beschichtung Beton-Öl**
Anstrich einer geschliffenen Calciumsulfat-Estrichfläche mit
farblosem, wachshaltigem Imprägnier-Öl zum Erzeugen von wasserabweisenden, schmutz- und fleckenunempfindlichen Betonoberflächen. Überschüssiges Material aufnehmen, Fläche nachpolieren.
Inklusive aller erforderlichen Nebenarbeiten, reinigen der Oberfläche, Abkleben der angrenzenden Bauteile.
Werkzeuge fachgerecht lagern, Selbstenzündungs-Gefahr.

Abstimmung mit Restauratoren erforderlich zum zeitlichen Ablauf. Schlussbeschichtung des Bodens erst nach Abschluss der Restauratorischen arbeiten, um Farbunterschiede unter der Schutz-Abdeckung zu vermeiden.

Richtfabrikat:  Beton-Öl; OSMO oder gleichwertig

angebotenes Produkt: '....................'

Bereich:  Pavillon
Menge: 60,000 m²

#### Titel 24.4 Zementestrich, RE, Kasse, Empfang

*Hinweis: Zementestrich Remise und Kasse / Empfang*
Im Bereich Remise und Eingang wird ein Zementestrich mit und ohne FB Heizung gewählt.
Die Bewegungsfuge und Trennung erfolgt an den Türen und zwischen den Räumen Kasse und Empfang.

Bodenaufbauten:
In der Remise (WCs, Flur, Catering ) werden Fliesen mit Kleber verlegt.
In der Remise (Technik) wird der Estrich mit einem Bodendichtspachtel versehen.
Im Eingangsbereich Therme Kasse und Empfang wird der historische Belag aus Natursteinplatten im Mörtelbett verlegt.

Remise, warm:
mit FB Heizung:  WC, Flur, WC barrierefrei

Therme und Remise kalt:
ohne Heizung: Catering, Technik, Kasse, Empfang

**24.4.1 Zementestrich, CT - C35 - F5- S60- H45**
liefern und einbringen eines Zementestrichs, konventionell, nach DIN 18560, CT-C35-F5-S60-H45,
als Heizestrich Bauart A mit Rohren innerhalb des Estrichs.
Festigkeitsklasse F5, Verkehrslast 5 kN/m², Einzellast 4 kN,
Estrichnenndicke 60 mm,
Heizrohrüberdeckung min 45mm
Oberfläche von Hand oder maschinell geglättet.
Verlegung schwimmend auf bauseitige Tackerplatte mit Trittschalldämmung EPS 30-2mm (Gewerk Heizung) und zementgebundene Schüttung.

Bereich:  RE Flur (vor Catering) ca 2,6x1,6m
  RE Flur (vor WC) ca 3,6x 1,7m
  RE WC ca 2,3x1,1m
  RE WC barrierefrei ca 2,4x2,4m
Menge: 27,000 m²

**24.4.2 Zementestrich, CT - C35 - F5- S60**
liefern und einbringen eines Zementestrichs, konventionell, nach DIN 18560, CT-C35-F5-S60 wie zuvor beschrieben, jedoch ohne Heizleitung.
Verlegung schwimmend auf zementgebundene Schüttung mit Trennlage (s. Vorposition).

Bereich: TH Kasse ca 3,4 x1,75m
  TH Empfang ca 4,3 x 2m
  RE Catering ca 2,0 x 5,8m
  RE Technik ca 3,9 x 2,8m
Menge: 43,000 m²

**24.4.3 Zulage: Sichtestrich Technik**
Zulage zum Zementestrich, für die Ausführung als Sichtestrich geglättet.
Fläche wird bauseits mit Bodendichtspachtel überzogen durch Gewerk Fliesenleger.

Estrichart:  Zementestrich
Estrichstärke: 60 mm Fertigmaß
Bereich:  RE Technik
Menge: 11,000 m²

**24.4.4 Zulage: Trocknungsbeschleuniger**
Zusatzmittel für Reduzierung der Trocknungsdauer des Estrichs
Estrichart:  Zementestrich
Estrichstärke:  60 mm
Menge: 70,000 m²

**24.4.5 Zulage: Mehr- und Minderstärken, 5mm**
Zulage als Mehr- bzw. Minderpreis für eventuelle Mehr- bzw. Minderstärken ab 5mm, für zuvor beschriebenen Zementestrich

Mehr- / Minderstärke:  5mm
Menge: 70,000 m²

**24.4.6 Bewegungsfuge**
Bewegungsfuge im Estrich ausbilden und mit Streifen aus Schaumkunststoff füllen, beständig gegen Öle und Fette.
Fugenunterfüllung und Fugenvorbehandlung gemäß Vorschrift des Füllstoffherstellers.

Fugengröße:  bis 10/70 mm
Länge:  bis 2,0m

Ausführungsort:  kalt: TH Kasse / Empfang
  warm: RE Flur Türen
Menge: 8,000 lfdm

**24.4.7 Stahlprofil Estrichabschluss, RE/GE**
Stahlprofil als Anschlag und Abschluss der Estrichfläche im Türdurchgang. Montage an bauseitiger Betonaufkantung, inklusive aller erforderlichen Befestigungsmittel.

Material: Stahl verzinkt
Maße: 200x10mm
Länge:  nach Aufmaß ca 90cm
OK Profil = OK FFB Fliese

Bereich:  Durchgang Remise / Gehilfenhaus
  Detail GE501
Menge: 1,000 lfdm

**24.4.8 Abstellwinkel Estrich, Stahl**
Abstellwinkel für Estrich in Estrichhöhe liefern und einbauen. Am Übergang zu Bodenschächten.
OK Winkel entspricht OK Estrich.
Inklusive Zuschnitte und Eckausbildungen.
Montage auf gebundener Schüttung, geklebt, inklusive aller erforderlichen Befestigungsmittel.

Material: Stahl feuerverzinkt, 3mm
L-profil:  ca 60 x 60 mm

Bereich:  RE Schachtabschluss Catering, Technik
  RE Bodendosen Technik ELT
Menge: 14,000 lfdm

**24.4.9 Anarbeiten Bodendose Sichtestrich, RE**
Einpassen von bauseitigen Bodendosen (ELT) mit Auslass/ Öffnung im Sichtestrich. Randeinfassung Schachtkörper durch Abstellwinkel Estrich (siehe Vorposition) Anarbeiten des Sichtestrichs an Abstellwinkel.
Inklusive herstellen einer Belagsfläche "Sichtestrich" im Schachtdeckel: BxHxT 250mm x250mm x25mm

OK Sichtestrich = OK Schachtdeckel = OK FFB

Bereich:  RE Technik (ELT UF 250), Detail TH302
Menge: 4,000 St

**24.4.10 Anarbeiten Bodendose, RE**
Einpassen von bauseitigen Bodendosen (ELT) in zuvor genannten Estrich, mit Schachtdeckel im Oberbelag Fliesen.
Inklusive Randeinfassung Schachtkörper mit Schaumstoffwinkel SL 40x80mm, Material inklusive.
Schachtdeckel wird bauseits überfliest mit Feinsteinzeug auf Fliesenkleber.

OK Estrich = OK Schachtdeckel

Bereich:  TH Flur, Catering (ELT UF 250), Detail TH302
  TH Technik  (HLS Lüftung), Detail TH303
Menge: 5,000 St

**24.4.11 Estrichfuge verklammern**
Trennfugen in schwimmendem Estrich verklammern, mit Fugenversatzdübeln gem. Herstellervorschrift.
Menge: 10,000 lfdm

#### Titel 24.5 Schachtabdeckungen

*Hinweis: Schachtabdeckungen*
Die Rahmenprofile werden in Betonaufkantungen in enger Abstimmung mit dem Gewerk Rohbau oder als Randabschluss Estrich montiert.
Aufmaß und Abstimmung mit Bauleitung vor Ort erforderlich.

**24.5.1 GE Schachtabdeckung Tränenblech 100x100; Werkstatt HLS**
Schachtabdeckung aus Stahl, bündig zu OK Ziegelboden, herausnehmbar, Geruchs - und wasserdicht, Deckel mit einem rutschfesten Tränenblechprofil.
Inklusive Zubehör wie Dichtung, Handgriffe demontierbar, Imbusbolzen zur Befestigung Deckel am Rahmen, Abdeckungskappen für Imbusbolzen.
Inklusive herstellen eines umlaufenden Auflagers Betonaufkantung zur Einbettung des Einbaurahmens, ca 15cm hoch, inklusive aller erforderlichen Schalungen.

Deckel:  Stahl Tränenblech (feuerverzinkt)
Rahmen:  Stahl (feuerverzinkt) Einbauhöhe = 60mm
Abmessung:  1000x1000mm
Bruchlast:  15kN/m2

Richtfabrikat. z.B. Gorter RV; oder gleichwertig

Bereich  GE301 Bodenaufbau Remise
  Schachtabdeckung
Menge: 1,000 St

**24.5.2 RE Schachtabdeckung Tränenblech 90x60; Technik, TGA**
Schachtabdeckung wie zuvor beschieben, jedoch

Abmessung:  900x600mm, Sondermaß

Einbauhöhe auf OK FFB ( Bodendichtspachtel), Tränenblech bleibt sichtbar.

Bereich:  Remise Technik TGA
  Detail TH304
Menge: 1,000 St

**24.5.3 TH Schachtabdeckung Tränenblech überfliest 100x100; Empfang, ELT**
Schachtabdeckung wie zuvor beschieben, jedoch

Abmessung:  1000x1000mm

Einbauhöhe auf OK Estrich, das Tränenblech wird bauseits mit Natursteinplatten belegt.

Bereich:  Therme Empfang 74b, ELT
  Detail TH307
Menge: 1,000 St

#### Titel 24.6 Leistungen zum Nachweis

**24.6.1 Stundensatz Fachwerker**
Arbeiten, welche nicht in den Positionen erfasst sind und gegen Nachweis zur Ausführung kommen:
Fachwerker

Ausführung nur nach Freigabe durch Bauüberwachung und Auftraggeber!
Menge: 10,000 h

**24.6.2 Stundensatz Helfer**
Arbeiten, welche nicht in den Positionen erfasst sind und gegen Nachweis zur Ausführung kommen:
Helfer

Ausführung nur nach Freigabe durch Bauüberwachung und Auftraggeber!
Menge: 10,000 h

**24.6.3 Dokumentation der Maßnahmen**
*** Pauschalposition
Erstellen einer Dokumentation

Erstellen einer Dokumentation aller durchgeführten Maßnahmen in Anlehnung an die Dokumentationsrichtlinien SPSG, Stand 21.02.2025 (siehe Anlage).
Fertigstellung und Übergabe der Dokumentation an den AG bis spätestens acht Wochen nach vollständiger und mängelfreier Abnahme der ausgeführten Maßnahme.

Die Dokumentation ist nach der folgenden Struktur aufzubauen:
1. Deckblatt mit folgenden Angaben:
- Bezeichnung "Dokumentation"
- Bezeichnung des Objekts und der beauftragten Leistungen
- Auftragsnummer und Maßnahmennummer
- Kontaktangaben des AG und des AN
- Bearbeitungszeitraum

2. schriftliche Dokumentation
- Kurzbeschreibung der Maßnahme und Arbeitsschritte, ggf durch die Ergänzung fotografischer Belege.

3. Anhang mit Anlagen:
- Material- und Herstellerverzeichnis, Technische Merkblätter
- Pläne, Zeichnungen, Skizzen
- Berichte und Protokolle
- Abbildungs- und Quellenverzeichnis

Die Seiten der Dokumentation sind fortlaufend zu nummerieren, beginnend nach dem Deckblatt.
Ausgenommen von der Nummerierung sind die Anlagen.
Menge: 1,000 psch
